# Turmstr. 50
Angebotsaufforderung (GAEB DA XML 3.2, DA83)
Projekt: 17731
Währung: EUR
Erstellt mit: GXML Toolbox V3.3 R20230829, iTWO_64 V24.0.454, 23.09.2026

## 01_271 ISO-Fenster
Datum: 23.09.2026

*Hinweis: Erläuterung zum Bauvorhaben*
BAUVORHABEN:Turmstr. 50
  10551 Berlin

GEWERK:ISO - Fenster

Angaben zum Bauwerk:
Mehrfamilienhaus, Baujahr 1900

Ausführungsort:
Vorderhaus, Seitenflügel, Quergebäude

Ausführungszeitraum:
03.2027 - 05.2027

Sämtliche Vorbereitungsarbeiten wie Feinaufmaß, Werkplanung inkl. Freigaben, Bestellung und Lieferzeiten sind nach Rücksprache mit der Bauleitung im Vorfeld zu erfolgen. Start der Vorbereitungsarbeiten i.d.R. 6-8 Wochen vor Beginn der Bauausführung.
Bauleiter: Herr Koniaev
E-Mail: alexei.koniaev@covivio.immo

Baumaßnahmen:
Energetische Sanierung der Fassaden und Giebel durch WDVS, sowie Erneuerung sämtlicher Fensteranlagen,, Dachsanierung der Flachdachflächen.

Hinweis Fassadendämmung:
Für alle hofseitigigen und straßenseitigen Fassaden ist eine nachträgliche Fassadendämmung mit 160 mm WDVS und 20 bis 30mm Leibungsdämmung an den Fenstern vorgesehen.
Die Angaben sind bei der Werkplanung, sowie bei der Bauausführung zu berücksichtigen.

Hinweis Ortsbegehung:
Eine Ortsbegehung seitens AN ist zwingend vor Angebotsabgabe zu erfolgen und kann mit der Bauleitung abgestimmt werden. Die örtlichen Gegebenheiten sind bei der Kalkulation zu berücksichtigen.

*Hinweis: Luftbilder*
Luftbilder

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
*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

*Hinweis: ZTV*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
Die Schuttabfuhr einschl. Entsorgungsgebühren in allen
Positionen.
Die rechtzeitige Benachrichtigung der Wohnungsinhaber
über den beabsichtigten Beginn der Arbeiten.

Sämtliche Lieferungen und Leistungen, die zur sachgemäßen Herstellung der Arbeiten erforderlich sind, wie
z.B. Fahrt- u. Transportkosten, Standgebühren u. dergl.
erforderliche Gerüste bis zu einer Höhe der Arbeitsbühne von 2,00 m über Flur und Schutzgerüste gemäß den Un-
fallverhütungs-Vorschriften, soweit kein Arbeitsgerüst
bauseits gestellt wird

Das tägliche Säubern der Arbeitsstelle bei Arbeitsschluß. Bauschutt darf grundsätzlich nicht im Gebäude
gelagert werden
Das Schützen der Bodenflächen und angrenzenden
Bauteile

*Hinweis: Hinweise:*
Hinweise:
Im Fensterpreis müssen folgende Nebenleistungen enthalten
sein, sofern nicht gesondert aufgezeigt:

- 1 Aufmaß (die  im Angebot angebeben Maße verstehen sich als Ca-Maße) vor Ort, bei Neubau/Sanierung nur mit Meterriß
- Fotodokumentation vorher - nachher zum Abgleich
- Dem AG sind nach dem Aufmaß Angaben der Brüstungshöhen zu übermitteln sowie die Info zur Stellung von bauseitigen Einzelgerüsttürmen für die Montage von gekoppelten Fensterelementen
- Demontage (inkl.Schützen der Laufwege und mieterseitigem Mobiliar mit ggf. Verräumungsarbeiten), Transport und Entsorgung der alten (Holz/Kunststoff oder KDF) Fenster sowie Fensterbänke
- Für evtl. Demontage und Entsorgung von asbesthaltigen Stoffen wird ein Mehrpreis je nach Aufwand berechnet.
- Ein Sachkundenachweis TRGS 521 ist dem EK vorzulegen
- Koppeln zweier Fenster (Küche, Kammer, Bad) inkl. zusätzliche Kopplungsprofile mit Stahleinlage, inkl. Oberlichtöffner mit Handhebel
- äußere Abdichtung, schlagregendicht mit vorkomprimiertemverkleben einer EPDM Bahn zur Abdichtung der Fensterbank bis zur WDVS-Maßnahme (nur falls über den Winter)
- Dichtband entsprechender Stärke und Folie
- Ausschäumen der Bauanschlußfugen mit PU-Schaum
- Fensterbankanschlussprofile
- Schichtstoff Innenfensterbänke, in Standardfarben des Herstellers, Ausladung 25 cm, fertig montiert
- Innenabdichtung dampfdicht mit überputzbarer Fensterfolie oder Dichtband
- Innenbeleistung mit PVC-Material bis 60 mm Breite
- Innenversiegelung (Schönheitsfuge)
- Justieren der Fenster
- Die Abrechnung erfolgt Wohnungsbezogen (je Wohnung und Positionen) und wird im Excel-Format übergeben

Es ist dringend darauf zu achten, dass der Einbau der neuen Kunststofffenster mit einer größtmöglichen Fensterfläche zu erfolgen hat. Durch das anbringen des WDVS (ca. 20 bis 30 mm Leibungsdämmung) darf die Fensterfläche später max. kleiner 10% als vorh. sein.

Die Nachweise für das Erreichen der geforderten Uw-Werte gem. Gebäudeenergiegesetz (GEG, 1,3W/m²K) bzw.  Bundesförderung für effiziente Gebäude (BEG, 0,95 W/m²K) bezogen auf das Referenzfenster ( bei unterschiedlichen Systemen je System) sind mit der Werkplanung vorzulegen.

### Bereich 01 ISO-Fenster

#### Abschnitt 01.01 Vorarbeiten / Baustelleneinrichtung

**01.01.0010 Baustelleneinrichtung**
*** Pauschalposition
Einrichten der Baustelle mit allen für die nachfolgend beschriebenen Arbeiten notwendigen Leistungen.
Liefern sämtlicher für die Durchführung der Arbeiten benötigter Maschinen und Materialien.
Menge: 1,000 psch

**01.01.0020 Werk- und Montageplanung**
*** Pauschalposition
Menge: 1,000 psch

**01.01.0030 Bau-WC**
Liefern, wöchentliche Reinigung eines Bau-WC mit Waschbecken, ohne Wasseranschluss für die Dauer der Arbeiten.

(sofern notwendig und keine Nutzung des Bau-WC anderer
Gewerke möglich ist)
Menge: 8,000 Wo

**01.01.0040 Straßenlandsondernutzung**
*** Pauschalposition
Einholung der Straßenlandsondernutzung bei den zuständigen Stellen im Namen und Untervollmacht des Bauherren. Die Kosten der Straßenlandsondernutzung trägt der Bauherr.
Inkl. etwaiger Verlängerungen im Zuge der Leistungserbringung.
Menge: 1,000 psch

**01.01.0050 Verkehrsrechtliche Anordnung**
*** Pauschalposition
Beantragung der verkehrsrechtlichen Anordnung bei den zuständigen Behörden einschl. der Erstellung eines
Verkehrszeichenplanes. Inkl. etwaiger Verlängerungen im Zuge der Leistungserbringung.
Menge: 1,000 psch

**01.01.0060 Beprobung auf Schadstoffe**
Herstellen einer Fensteröffnung und Beprobung des Bestands auf Schadstoffe.
Es besteht kein konkreter Schadstoffverdacht, jedoch ist eine Vorab-Beprobung aufgrund des großflächigen Rückbaus durchzuführen.

Beprobung des Bauteils Fenster (Rahmen, Dichtungen, Verglasung) auf Schadstoffe.
Menge: 1,000 Stk

**01.01.0070 Bauschuttcontainer bereitstellen**
Bauschuttcontainer bereitstellen:
Bauschuttcontainer bereitstellen und abtransportieren, Inhalt fachgerecht entsorgen.

Container für schadstofffbelasteten Abfall bereitstellen, vorhalten für die Dauer der vertraglich festgelegten Ausführungszeit einschließlich Transport zu einer zugelassenen Deponie.
Die Kosten und Gebühren für die Entsorgung werden auf Nachweis gesondert vergütet. geschlossene Form
Abfallart: Bauschutt, gemischter Bauschutt, Verpackungsmaterial, Dämmstoffabfall
Menge: 10,000 m³

#### Abschnitt 01.02 Typ 1: B x H = ca. 1000 x 2300 mm (57 Stck)

**01.02.0010 2 tlg. ISO, mit Oberlicht, DK (GEG)**
Kurzbeschreibung:
Kunststofffenster, 2-tlg., mit Oberlicht, DK, weiß, 2-fach ISO-Verglasung

B x H = ca. 1000 x 2300 mm (57 Stck)

Demontage / Entsorgung Bestands- Holzeinfach- oder Kunststofffenster

Lieferung und Montage Fenster:
Serie  LIVING 82 o.glw.
Farbe Elementweiß
Farbe Dichtungsilbergrau
RandverbundWarme Kante grau
Glas  2-fach Glas, Ug 1,0 W/m²K für Uw < 1,3 W/m²K (gem. GEG)
  Glasaufbau: 4/16/4
Griff  BASIS / Standard weiß,
  Fehlbediensperre
Entwässerung  Entwässerung außen
SchallschutzklasseSSK III

Darstellung Bestandsfenster:
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‑
Menge: 57,000 Stck

**01.02.0020 3-fach Verglasung für Gesamt Uw < 0,95 W/m2K (BEG)**
Zulage 3-fach Verglasung für Gesamt Uw < 0,95 W/m²K (BEG)
Menge: 57,000 Stck

**01.02.0030 Fensterbank Innen**
Fensterbank Innen
Sprela Profil 200 Innenbank 250 mm weiß
Menge: 60,000 lfm

**01.02.0040 Vento Lüfter MD / Regel-Air**
Lieferung und Montage Regelair FFL Plus,.selbständig regelnder Fensterfalzlüfter aus Kunststoff zum paarweisen Einbau für Kunststofffenster.
Zulässig nach EnEV und DIN 1946-6
Schlagregendicht

Klassifizierung der Luftdurchlässigkeit nach DIN EN 1026
Nach Vorgabe des Lüftungskonzeptes.
Menge: 114,000 Stck

#### Abschnitt 01.03 Typ 2: B x H = ca. 900 x 2300 mm (4 Stck)

**01.03.0010 2-tlg. ISO, mit Oberlicht, DK (GEG)**
Kurzbeschreibung:
Kunststofffenster, 2-tlg., mit Oberlicht, DK, weiß, 2-fach ISO-Verglasung

B x H = ca. 900 x 2300 mm (4 Stck)

Demontage / Entsorgung Bestands- Holzeinfach- oder Kunststofffenster

Lieferung und Montage Fenster:
Serie  LIVING 82 o.glw.
Farbe Elementweiß
Farbe Dichtungsilbergrau
RandverbundWarme Kante grau
Glas  2-fach Glas, Ug 1,0 W/m²K für Uw < 1,3 W/m²K (gem. GEG)
  Glasaufbau: 4/16/4
Griff  BASIS / Standard weiß,
  Fehlbediensperre
Entwässerung  Entwässerung außen
SchallschutzklasseSSK III

Darstellung Bestandsfenster:

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Menge: 4,000 Stck

**01.03.0020 3-fach Verglasung für Gesamt Uw < 0,95 W/m2K (BEG)**
Zulage 3-fach Verglasung für Gesamt Uw < 0,95 W/m²K (BEG)
Menge: 4,000 Stck

**01.03.0030 Fensterbank Innen**
Fensterbank Innen
Sprela Profil 200 Innenbank 250 mm weiß
Menge: 5,000 lfm

**01.03.0040 Vento Lüfter MD / Regel-Air**
Lieferung und Montage Regelair FFL Plus,.selbständig regelnder Fensterfalzlüfter aus Kunststoff zum paarweisen Einbau für Kunststofffenster.
Zulässig nach EnEV und DIN 1946-6
Schlagregendicht

Klassifizierung der Luftdurchlässigkeit nach DIN EN 1026
Nach Vorgabe des Lüftungskonzeptes.
Menge: 8,000 Stck

#### Abschnitt 01.04 Typ 3: B x H = ca. 1450 x 2300 mm (14 Stck)

**01.04.0010 4- tlg. ISO, mit Oberlicht, DK (GEG)**
Kurzbeschreibung:
Kunststofffenster, 4-tlg., mit Oberlicht, DK, weiß, 2-fach ISO-Verglasung

B x H = ca. 1450 x 2300 mm (14 Stck)

Demontage / Entsorgung Bestands- Holzeinfach- oder Kunststofffenster

Lieferung und Montage Fenster:
Serie  LIVING 82 o.glw.
Farbe Elementweiß
Farbe Dichtungsilbergrau
RandverbundWarme Kante grau
Glas  2-fach Glas, Ug 1,0 W/m²K für Uw < 1,3 W/m²K (gem. GEG)
  Glasaufbau: 4/16/4
Griff  BASIS / Standard weiß,
  Fehlbediensperre
Entwässerung  Entwässerung außen
SchallschutzklasseSSK III

Darstellung Bestandsfenster:

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‑
Menge: 14,000 Stck

**01.04.0020 3-fach Verglasung für Gesamt Uw < 0,95 W/m2K (BEG)**
Zulage 3-fach Verglasung für Gesamt Uw < 0,95 W/m²K (BEG)
Menge: 14,000 Stck

**01.04.0030 Fensterbank Innen**
Fensterbank Innen
Sprela Profil 200 Innenbank 250 mm weiß
Menge: 21,000 lfm

**01.04.0040 Vento Lüfter MD / Regel-Air**
Lieferung und Montage Regelair FFL Plus,.selbständig regelnder Fensterfalzlüfter aus Kunststoff zum paarweisen Einbau für Kunststofffenster.
Zulässig nach EnEV und DIN 1946-6
Schlagregendicht

Klassifizierung der Luftdurchlässigkeit nach DIN EN 1026
Nach Vorgabe des Lüftungskonzeptes.
Menge: 28,000 Stck

#### Abschnitt 01.05 Typ 4: B x H = ca. 550 x 1500 mm ( 22 Stck)

**01.05.0010 1 tlg. ISO, DK (GEG)**
Kurzbeschreibung:
Kunststofffenster, 1-tlg., DK, weiß, 2-fach ISO-Verglasung

B x H = ca. 550 x 1500 mm ( 22 Stck)

Demontage / Entsorgung Bestands- Holzeinfach- oder Kunststofffenster

Lieferung und Montage Fenster:
Serie  LIVING 82 o.glw.
Farbe Elementweiß
Farbe Dichtungsilbergrau
RandverbundWarme Kante grau
Glas  2-fach Glas, Ug 1,0 W/m²K für Uw < 1,3 W/m²K (gem. GEG)
  Glasaufbau: 4/16/4
Griff  BASIS / Standard weiß,
  Fehlbediensperre
Entwässerung  Entwässerung außen
SchallschutzklasseSSK III

Darstellung Bestandsfenster:

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Menge: 22,000 Stck

**01.05.0020 3-fach Verglasung für Gesamt Uw < 0,95 W/m2K (BEG)**
Zulage 3-fach Verglasung für Gesamt Uw < 0,95 W/m²K (BEG)
Menge: 22,000 Stck

**01.05.0030 Fensterbank Innen**
Fensterbank Innen
Sprela Profil 200 Innenbank 250 mm weiß
Menge: 13,000 lfm

**01.05.0040 Vento Lüfter MD / Regel-Air**
Lieferung und Montage Regelair FFL Plus,.selbständig regelnder Fensterfalzlüfter aus Kunststoff zum paarweisen Einbau für Kunststofffenster.
Zulässig nach EnEV und DIN 1946-6
Schlagregendicht

Klassifizierung der Luftdurchlässigkeit nach DIN EN 1026
Nach Vorgabe des Lüftungskonzeptes.
Menge: 44,000 Stck

#### Abschnitt 01.06 TH: B x H = ca. 1350 x 2400 mm (TRH) (12 Stck)

**01.06.0010 Treppenhausfenster, Mehrteilig, Holzfenster**
Kurzbeschreibung:
Holzfenster, Mehrteilig, DK, weiß, 1-fach Verglasung, Ornamentglas

B x H = ca. 1350 x 2400 mm (12 Stck)

Demontage / Entsorgung Bestands- Holzeinfach- oder Kunststofffenster

Lieferung und Montage Fenster:
Serie  LIVING 82 o.glw.
Farbe Elementweiß
Farbe Dichtungsilbergrau
RandverbundWarme Kante grau
Glas  2-fach Glas, Ug 1,0 W/m²K für Uw < 1,3 W/m²K (gem. GEG)
  Glasaufbau: 4/16/4
Griff  BASIS / Standard weiß,
  Fehlbediensperre
Entwässerung  Entwässerung außen
SchallschutzklasseSSK III

Darstellung Bestandsfenster:

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‑
Menge: 12,000 Stck

**01.06.0020 3-fach Verglasung für Gesamt Uw < 0,95 W/m2K (BEG)**
Zulage 3-fach Verglasung für Gesamt Uw < 0,95 W/m²K (BEG)
Menge: 12,000 Stck

**01.06.0030 Fensterbank Innen**
Fensterbank Innen
Sprela Profil 200 Innenbank 250 mm weiß
Menge: 17,000 lfm

### Bereich 02 Zulagen übergreifend

#### Abschnitt 02.01 Zulagen übergreifend

**02.01.0010 Beiputz/Maler/Fliesenleger Fensterleibungen Innen**
Beiputz/Maler/Fliesenlegerarbeiten an Fensterleibungen, Innen

Beiputzarbeiten und Malerarbeiten an Fenstern nach Austausch. Eine umlaufende Laibungstiefe bis ca. 25 cm zzgl. Übergang Leibung zur Wand von ca. 10 cm ist einzkalkulieren.
Nach erfolgten Beiputzarbeiten die betroffenen Flächen an den vorgefundenen Bestand anpassen, inkl. Material, Terminierungen, allen erforderlichen Vor- und Nebenarbeiten
Menge: 615,000 lfm

**02.01.0020 Beiputz / Malerarbeiten Fensterbank Innen**
Beiputz / Malerarbeiten Fensterbank Innen

Nach erfolgtem Fensteraustausch und Einbau der Fensterbank die betroffenen Flächen an den vorgefundenen Bestand anpassen, inkl. Material, Terminierungen, allen erforderlichen Vor- und Nebenarbeiten
Menge: 120,000 lfm

**02.01.0030 EPDM Abdichtung, Witterungsschutz**
*** Bedarfsposition ohne GB
Zulage EPDM, Abdichtung über Winterzeit
Menge: 1,000 lfm

**02.01.0040 Kastendoppelfenster. Rahmenverbreiterung 50 mm**
*** Bedarfsposition ohne GB
Zulage bei Kastendoppelfenster:
Demontage/ Entsorgung Kastendoppelfenster
Rahmenverbreiterung 50/82mm, weiß
Aufmauern unter der Fensterbank
Anarbeitung KDF durch Trockenbau etc.
Menge: 1,000 lfm

**02.01.0050 Kastendoppelfenster. Rahmenverbreiterung 30 mm**
*** Bedarfsposition ohne GB
Zulage bei Kastendoppelfenster:
Demontage/ Entsorgung Kastendoppelfenster
Rahmenverbreiterung 30/82mm, weiß
Aufmauern unter der Fensterbank
Anarbeitung KDF durch Trockenbau etc
Menge: 1,000 lfm

**02.01.0060 Fensterbank Außen**
*** Bedarfsposition ohne GB
Menge: 120,000 lfm

**02.01.0070 Demontage und Entsorgung KMF-Wolle**
Menge: 3,000 m3

**02.01.0080 Lüfter ZFHA5-35**
*** Bedarfsposition mit GB
Zulage Lüfter ZFHA 5-35: Feuchtegeführter Außenbauteil-Luftdurchlass mit akustischer Grundplatte SK 03
Menge: 40,000 Stck

**02.01.0090 Lüfter ZFK 35 (Ofen, Kaminzimmer)**
*** Bedarfsposition ohne GB
Zulage Lüfter ZFK 35 (Ofen, Kaminzimmer)
Menge: 1,000 Stck

**02.01.0100 Zulage satinierte Fenster**
*** Bedarfsposition mit GB
Badfenster sind mit Zulage Satinierung auszustatten.
Menge: 26,000 Stk

**02.01.0110 Innenverleistung**
*** Bedarfsposition mit GB
Innenverleistung an Fensteranschlüssen herstellen, Fugenbreite bzw. Verleistungstiefe bis 30 mm, einschließlich Zuschneiden, Anarbeiten und fachgerechtem Einbau der erforderlichen Putzabschluss- bzw. Anputzleisten. Anschlüsse lot- und fluchtgerecht ausführen. Einschließlich aller Befestigungs- und Nebenarbeiten.

Abrechnungseinheit: m
Menge: 100,000 lfm

### Bereich 03 Sonstiges

#### Abschnitt 03.01 Sonstiges

**03.01.0010 Termine mit Mietern**
*** Pauschalposition
Terminvereibarungen des AN mit den Mietern (ca. 43 Stck.) zum Feinaufmaß sowie der Fenstermontage und Beiputz-/Malerarbeiten. (telefonisch, postalisch, E-Mail).

Es werden Mieterlisten mit allen vorhanden Kontaktdaten übergeben, die vertraulich (Datenschutz) zu behandeln sind.
Seitens der AG werden Sie den Mietern im Vorfeld als ausführende Firma benannt.

Die Termininierung sowie die Versuche dazu sind  zu dokumentieren. Die tatsächliche Anzahl der Versuche ist für diese Pauschale unrelevant und wird auch nicht als Mehraufwand vergütet, was einzukalkulieren ist.
Menge: 1,000 psch

**03.01.0020 Stundenlohnarbeiten**
Stundenlohnarbeiten zum Nachweis auf gesonderte Anweisung des  AG
Menge: 10,000 Std

**03.01.0030 Dokumentationsunterlagen**
*** Pauschalposition
Zusammenstellung und Übergabe der Dokumenationsunterlagen für alle in diesem Leistungsverzeichnis enthaltenen Leistungen, bestehend aus
- Fertigstellungsanzeige / Abnahmebegehren (auch bei Beantragung der Abnahme von Mängeln)
- Abnahmeprotokoll
- Fachbauleitererklärung / Errichtererklärung
- Ansprechpartner mit Telefonnummer für Service und Wartung etc.
- Prüfzeugnissen
- Übereinstimmungserklärungen, bei Bedarf nach Vorgabe des Brandschutzprüfers zu formulieren
- Pflege- und Wartungsanleitungen
- technischen Beschrieben
- Herstellerdokumentationen, technischen Detailblättern, Stück- und Lieferantenlisten
- Baustellenmaterialliste, in der das verwendete Material einschl. Farbnummern aufzulisten ist
Die einzelnen Anstriche siehe oben sind geordnet mit Registerblättern in einem Ordner abzugeben.
Auf der ersten Seite muss sich ein Inhaltsverzeichnis befinden. Die Unterlagen sind EINSEITIG BEDRUCKT einzureichen, es sei denn, es handelt sich um Prüfbücher des Herstellers.

Übergabe mit Anschreiben an dem AG 3fach, in stabilen Ordnern, beschriftet sowie auf Datenträger
vor der Abnahme bzw. Schlussrechnung (Voraussetzung für Regulierung der Schlussrechnung).
Menge: 1,000 psch
